# Hebelschule Titisee-Neustadt
Angebotsaufforderung (GAEB DA XML 3.3, DA83)
Projekt: 7012
Währung: EUR
Erstellt mit: GXML Toolbox V3.3 R20220330, ORCA AVA 27 27.00.00, 23.10.2026

## Allgemeine Baubeschreibung
Bauvorhaben:
Generalsanierung Hebelschule
Hebelstraße 15,79822 Titisee-Neustadt

Bauherr:
Stadt Titisee-Neustadt
Pfauenstraße 2-4
79822 Titisee-Neustadt

Baustelle:
Hebelschule
Hebelstraße 15
79822 Titisee-Neustadt

Objektbeschreibung:
Die LKW- und Materialerschließung der Baustelle erfolgt über die Hebelstraße direkt zur Baustelle. Personal kann ebenfalls über diese Wege zur Baustelle gelangen.

Baustelleneinrichtung und Lagerflächen
Die Baustelleneinrichtung umfasst nur die direkten Lagerflächen für Verbrauchsmaterialien, Abbruchmaterial muss arbeitstäglich abtransportiert werden.
Ein parken auf dem Baustellengelände ist Aufgrund der knappen Baustelleneinrichtung nicht möglich. Die Firmenfahrzeuge können nur zur Be- und Entladung an der Baustelle stehen und müssen dann entlang der umliegenden Straßen geparkt werden.

Baustrom und Bauwasser
Es werden bauseits Baustrom und Bauwasser gestellt. Die Kosten trägt der Auftraggeber.

Sanitäre Einrichtungen und Unterkünfte
Es werden bauseits gemeinschaftlich nutzbare Sanitärcontainer aufgestellt. Die Kosten trägt der Auftraggeber.

Baukran / Hebezeuge
Für die Arbeiten steht bauseits kein Kran oder sonstiges Hebezeug zur Verfügung.

Gerüste:
Das Gebäude ist zum Zeitpunkt der Ausführung nicht eingerüstet.

Müllentsorgung Baustelle:
Für die Entsorgung des anfallenden Bauschutts werden vom AG keine Müllmulden zur Verfügung gestellt. Jeder an der Baustelle tätige Betrieb ist für die Entfernung und Entsorgung der anfallenden Materialien im Rahmen der bestehenden gesetzlichen Regelungen der Abfallentsorgung verantwortlich.
Im übrigen gelten die Regelungen der VOB, DIN 18299, (insbesondere Ziffer 4.1.11) Gegenstände und Abfälle, die von den Auftragnehmern gem. VOB nicht sofort von der Baustelle entfernt werden, aber auch keinem Auftragnehmer direkt zuzuordnen sind, werden bauseits entfernt. Die entstehenden Kosten werden ohne weiteren Nachweis, nach Ermessen der Bauleitung auf die am Bau tätigen Firmen umgelegt.

Es ist ausdrücklich untersagt, Bauschutt, Abfälle oder sonstige Gegenstände über das Gerüst nach unten zu werfen.

Umweltschutz und Verschmutzung des öffentlichen Verkehrsraumes:
Die Baustelle ist vom AN so einzurichten und zu betreiben, dass die Pflichten, die sich aus §22 des Bundes-Immisionsschutzgesetzes ergeben, insbesondere schädliche Umwelteinwirkungen wie z.B. Staub und Lärm auf ein technisch mögliches Mindestmaß zu vermindern oder zu vermeiden, erfüllt werden. Es gilt die "Allgemeine Verwaltungsvorschrift zum Schutz gegen Baulärm". Immisionsrichtwerte:
Tagsüber (7.00 - 20.00 Uhr) 55 dB(A)
Nachts  (20.00 - 7.00 Uhr) 40 dB(A)
Auftretende Verschmutzungen im öffentlichen Verkehrsraum sind sofort zu beseitigen, der AN haftet für Forderungen Dritter. Im Falle einer Überschreitung der o.g. Grenzwerte trägt der AN die Kosten einer behördlich angeordneten Messung. Die vom AN eingesetzten  Geräte und Maschinen müssen der32. BlmSchV entsprechen. Es sind nur langsam laufende, staubarm arbeitende Bearbeitungsgeräte zu verwenden.

Allgemeine Hinweise zu Ausführung und Kalkulation
Für die Lagerung von Werkzeug und Material ist aus Platzgründen innerhalb der Baustelleneinrichtung so zu erfolgen, dass keine Unfallgefahr für Dritte besteht. Der AN hat sich vor Angebotsabgabe ausreichend über Art und Umfang der erforderlichen Leistungen zu informieren, es wird empfohlen vor Angebotsabgabe eine Ortsbesichtigung durchzuführen. Alle im LV angegebenen Maße sind als reine Kalkulationshilfe zu verstehen und dürfen nicht zur Fertigung verwendet werden.

## Sicherheits- und Gesundheitskoordination
Koordination gemäß Baustellenverordnung
Allgemeine Hinweise zum Arbeits- und Gesundheitsschutz

Allgemeines
Auf Grundlage der Baustellenverordnung vom 10. Juni 1998 wird vom Bauherrn ein Sicherheits- und Gesundheitsschutz-Koordinator (SiGeKo) eingesetzt.
Baustelleninfrastruktur
Durch den AG werden sanitäre Einrichtungen, Baustrom, Bauwasser und die Beleuchtung der Verkehrswege aufgebaut, vorgehalten und unterhalten. Die Beleuchtung der Arbeitsplätze sind in die Positionen ein zu kalkulieren.
Besonderheiten der Baustelle
Bei dem Bauvorhaben handelt es sich um die Sanierung, Dabei werden außen (Fassade, Dach) und innen (Wand-, Deckenflächen) ausgeführt. Das Gebäude ist während der Sanierung geschlossen.
Sicherheitstechnische Begehungen
Eine sicherheitstechnische Begehung ist keine Abnahme der sicherheitstechnischen Einrichtungen und Arbeitsschutzmaßnahmen. Sie entbindet den Unternehmer nicht von seiner Verantwortung und seine Bauleiter nicht von der Pflicht, die Arbeitsschutz- und Unfallverhütungsvorschriften einzuhalten bzw. die Einhaltung dieser sicherzustellen.
Sicherheitseinrichtungen
Für das betriebssichere Herstellen und die Freigabe von gemeinsam genutzten Sicherheitseinrichtungen ist das beauftragte Unternehmen verantwortlich.
Gemeinsam genutzte Sicherheitseinrichtungen dürfen nur mit Zustimmung des SiGeKo und der Bauleitung verändert oder entfernt werden. Kein Unternehmen ist befugt anderen Unternehmen Anweisungen zu erteilen zum Zweck der Veränderung oder Entfernung von gemeinsam genutzten Sicherheitseinrichtungen.
Ein Unternehmer, der unbefugt Veränderungen oder Entfernungen veranlaßt hat, trägt die Verantwortung für die betriebssichere Wiederherstellung.
Brandschutz
Werden Arbeiten mit Brandgefahr (Schweiß-, Schneid-, Trennschleifarbeiten) ausgeführt, sind die Arbeiten vorher anzumelden und Feuerlöscheinrichtungen bereitzuhalten. Das Stellen von Brandwachen und Kontrollen nach Arbeitsende sind Aufgabe des Unternehmers.
Befugnisse des SiGeKo
Der SiGeKo koordiniert den Bauablauf auf Grundlage der Baustellenverordnung und schreitet bei erkennbaren Gefahrenzuständen ein.
Grundpflichten des Unternehmers
Die Pflicht des Unternehmers zur Verhütung von Arbeitsunfällen (§2 BGV A1) und die Pflicht zur Koordinierung von Arbeiten (§6 BGV A1) wird durch die Tätigkeit des Koordinators nicht berührt.
Folgende Punkte hat der Unternehmer beim Treffen von Maßnahmen zum Arbeitsschutz (Schutz von Beschäftigten) besonders zu beachten:
1. Zusammenarbeit zwischen den ausführenden Firmen bezogen auf sicherheitstechnische Einrichtungen,
2. Wechselwirkung zwischen den Arbeiten auf der Baustelle und anderen betrieblichen Tätigkeiten auf dem Baugelände oder in der Nähe,
3. Instandhalten der Arbeitsmittel,
4. Einsatz der erforderlichen persönlichen Schutzausrüstung (PSA),
5. Vorkehrungen zur Lagerung und Entsorgung der Arbeitsstoffe und Abfälle, insbesondere der Gefahrstoffe,
6. Anpassung der Ausführungszeiten für die Arbeiten unter Berücksichtigung der Gegebenheiten an der Baustelle.
Arbeitsmittel
Arbeitsmittel haben den geltenden Normen sowie dem Stand der Technik zu entsprechen. Sie dürfen nur bestimmungsgemäß eingesetzt und nur von unterwiesenen Personen aufgebaut und bedient werden.
Mitteilungspflichten
Der Unternehmer hat dem SiGeKo auf dessen Aufforderung den verantwortlichen Bauleiter, den/die Ersthelfer und die Sicherheitsfachkraft zu benennen.
Der Unternehmer hat dem SiGeKo unaufgefordert alle Unfälle mit Personenschaden (mit/ohne Arbeitsausfall) oder schwerem Sachschaden zu melden.
Der Unternehmer ist verpflichtet auf Grund rechtlicher Grundlagen geforderte Anzeigen, Meldungen und Genehmigungen bei den zuständigen Stellen einzureichen bzw. zu beantragen und unaufgefordert den SiGeKo zu informieren.
Notwendige Prüfprotokolle von Arbeitsmitteln, Nachweise über Sachkunde und Eignung des Personals haben die Unternehmen auf Verlangen dem SiGeKo vorzulegen.
Unterweisung
Der Unternehmer hat vor Beginn seiner Tätigkeit diese Allgemeinen Hinweise sowie die für das Bauvorhaben erlassenen Regeln (Baustellenordnung, Sicherheitsregeln) nachweislich jedem seiner Mitarbeiter, die auf der Baustelle tätig werden, zur Kenntnis zu geben. Dies gilt für den Einsatz von Nachunternehmern sinngemäß.

## Hinweis Baustellenzufahrt
Hinweis zur Baustellenzufahrt
Die Baustellenzufahrt bzw Anlieferung erfolgt über die Hebelstraße nähe Bushaltestelle.

Die Anlieferungszeit auf die Baustelle ist vormittags nur zwischen 8:45 Uhr und 12:30 Uhr und nachmittags ab 14:00 Uhr möglich.

Außerhalb dieser Zeiten ist Schulbusverkehr im Bereich der Baustellenzufahrt und somit keine Anlieferung möglich.

Beim Ein- und Ausfahren eines Fahrzeugs auf die Baustelle zum Be- oder Entladen ist der Bereich durch Sicherungspersonal abzusichern.

Eine Einweisung durch die Bauleitung an die verantwortliche Person erfolgt beim Startgespräch.

Die der Ausschreibung beiliegende verkehrsrechtliche Anordnung ist in vollem Umfang zu beachten und in die Preise miteinzukalkulieren.

## Liste der beigefügten Unterlagen
Dem Leistungsverzeichnis sind folgende Unterlagen als Kalkulationsgrundlage beigefügt:

- Verkehrsrechtliche Anordnung
- Übersichtsplan BE Plan
- Grundrisse UG EG 1.OG und 2. OG
- Schnitt B-B
- Detailplan: AA5D BN-- 692-V1 Fensterbänke Nordseite Neubau
- Detailplan: AA5D BN-- 693-V1 Fensterbänke Nordseite Brüstungskanal
- Detailplan: AA5D BN-- 694-V1 Fensterbänke Nordseite
- Detailplan: AA5D BS-- 691-V1 Fensterbänke Südseite

## 2027 Tischlerarbeiten Fensterbänke

### Titel 01 Baustelleneinrichtung

**01.1 Baustelle einrichten räumen**
Baustelle für sämtliche, in der Leistungsbeschreibung aufgeführten Leistungen einrichten und räumen, und für den Zeitraum der Ausführung vorhalten.
Menge: 1,000 St

### Titel 02 Fensterbänke innen

*Hinweis: Ausführungsbeschreibung Fensterbänke*
Die in den nachfolgenden Positionen beschriebenen Fensterbänke sind vor Ort aufzumessen, nach diesem Aufmaß erfolgt die Herstellung der einzelnen Fensterbänke.
Die Fensterbänke sind dann durch Nachsägearbeiten auf der Baustelle so anzupassen, dass diese Wandbündig und press am Fenster anliegend montiert werden können.
Sämtliche Arbeitsschritte die zur Ausführung benötigt werden, sind in die einzelnen Positionen einzurechnen.

Die in den Leistungspositionen angegebenen Abmessungen der Fensterbänke sind als Circa-Maße zu verstehen und dienen der Kalkulation.

Jede Fensterbank muss separat aufgemessen und nach Aufmaßliste hergestellt werden.

Die Fensterbänke sollen wie folgt hergestellt werden:
-> Trägerplatte Birke Multiplex, 24 mm, inkl. Rundung der Kanten
-> sichtbare Multiplexkante, lackiert
Sämtliche Oberflächen HPL, Farbe und Struktur nach Wahl AG

#### Bereich 02.01 Fensterbänke Nordseite

**Ausführungsbeschreibung 1 Ausführung Fensterbänke Nordseite**
*Ausführung Fensterbänke Nordseite*
Fensterbank:
Innenfensterbank aus Birke Multiplex Sperrholz,
Materialstärke 24 mm, beidseitig mit HPL belegt, Vorderkante und Ecken abgerundet, Multiplex Kante sichtbar, transparent lackiert, seitlicher Anschluss jeweils mit Ausklinkungen,
HPL Struktur und Farbe nach Wahl AG

Befestigung:
Befestigung durch Konsolenbrett/Plattenstreifen an Brüstung geschraubt, in Heizkörpernische eingepasst,
Sichtbare Schraubenköpfe mit Kunststoffabdeckung in Farbe des HPL, Untergrund Mauerwerk,
Konsolenbrett aus Birke Multiplex Sperrholz,
Materialstärke 30 mm, beidseitig mit HPL belegt, Kante unten sichtbar, transparent lackiert,
HPL Struktur und Farbe nach Wahl AG.

Die Fensterbank soll mit dem Konsolenbrett mit nicht sichtbaren Befestigungsmittel verbunden werden.

Für Fensterbänke ab 250 cm Länge gilt:
Die Fensterbänke werden mit geeigneten Verbindungsmitteln aneinandergestoßen. Die Position der Stöße orientiert sich an den Fensterstößen.

Ausführung gemäß Zeichnung

**02.01.10 Herstellen, liefern und einbauen von inneren Fensterbänken 180 cm**
*** gemäß Ausführungsbeschreibung 1
Einbauort:
EG Raum B.003,
1.OG Raum B.101,
2.OG Raum B.202, B.205

Fensterbankmaße:
Breite 160 mm, Länge '1800' mm, Stärke 24 mm

Befestigung Fensterbank/Konsolbrettmaße:
Höhe 160 mm, Länge 1800 mm, Stärke 30 mm

Plannummer:
AA5D BN-- 694-V1 Fensterbänke Nordseite
Menge: 4,000 St

**02.01.20 Herstellen, liefern und einbauen von inneren Fensterbänken 230 cm**
*** gemäß Ausführungsbeschreibung 1
Einbauort:
EG Raum Raum B.004,
1.OG Raum B.105,
2.OG Raum B.204, B.205

Fensterbankmaße:
Breite 160 mm, Länge '2300' mm, Stärke 24 mm

Befestigung Fensterbank/Konsolbrettmaße:
Höhe 160 mm, Länge 2300 mm, Stärke 30 mm

Plannummer:
AA5D BN-- 694-V1 Fensterbänke Nordseite
Menge: 6,000 St

**02.01.30 Herstellen, liefern und einbauen von inneren Fensterbänken 250 cm**
*** gemäß Ausführungsbeschreibung 1
Einbauort:
EG Raum Raum B.001,
1.OG Raum B.101,
2.OG Raum B.201

Fensterbankmaße:
Breite 160 mm, Länge '2500' mm, Stärke 24 mm

Befestigung Fensterbank/Konsolbrettmaße:
Höhe 160 mm, Länge 2500 mm, Stärke 30 mm

Plannummer:
AA5D BN-- 694-V1 Fensterbänke Nordseite
Menge: 5,000 St

**02.01.40 Herstellen, liefern und einbauen von inneren Fensterbänken 280 cm**
*** gemäß Ausführungsbeschreibung 1
Einbauort:
EG Raum Raum B.003, B.004
1.OG Raum B.103, B.104, B.106
2.OG Raum B.203, B.20, B.206

Fensterbankmaße:
Breite 160 mm, Länge '2800' mm, Stärke 24 mm

Befestigung Fensterbank/Konsolbrettmaße:
Höhe 160 mm, Länge 2800 mm, Stärke 30 mm

Plannummer:
AA5D BN-- 694-V1 Fensterbänke Nordseite
Menge: 8,000 St

**02.01.50 Herstellen, liefern und einbauen von inneren Fensterbänken 300 cm**
*** gemäß Ausführungsbeschreibung 1
Einbauort:
EG Raum Raum B.003
1.OG Raum B.102
2.OG Raum B.202

Fensterbankmaße:
Breite 160 mm, Länge '3000' mm, Stärke 24 mm

Befestigung Fensterbank/Konsolbrettmaße:
Höhe 160 mm, Länge 3000 mm, Stärke 30 mm

Plannummer:
AA5D BN-- 694-V1 Fensterbänke Nordseite
Menge: 3,000 St

**02.01.60 Herstellen, liefern und einbauen von inneren Fensterbänken 320 cm**
*** gemäß Ausführungsbeschreibung 1
Einbauort:
1.OG Raum B.106,
2.OG Raum B.207

Fensterbankmaße:
Breite 160 mm, Länge '3200' mm, Stärke 24 mm

Befestigung Fensterbank/Konsolbrettmaße:
Höhe 160 mm, Länge 3200 mm, Stärke 30 mm

Plannummer:
AA5D BN-- 694-V1 Fensterbänke Nordseite
Menge: 2,000 St

**02.01.70 Herstellen, liefern und einbauen von inneren Fensterbänken 350 cm**
*** gemäß Ausführungsbeschreibung 1
Einbauort:
EG Raum B.006, B.007
1.OG Raum B.107,
2.OG Raum B.207

Fensterbankmaße:
Breite 160 mm, Länge '3500' mm, Stärke 24 mm

Befestigung Fensterbank/Konsolbrettmaße:
Höhe 160 mm, Länge 3500 mm, Stärke 30 mm

Plannummer:
AA5D BN-- 694-V1 Fensterbänke Nordseite
Menge: 6,000 St

**02.01.80 Herstellen, liefern und einbauen von inneren Fensterbänken 680 cm**
*** gemäß Ausführungsbeschreibung 1
jedoch als durchlaufendes Element über zwei Fenster.
Das Konsolenbrett soll nur in den Heizkörpernischen angebracht werden, dazwischen soll die Fensterbank mit einer Vierkantleiste befestigt werden.

Einbauort:
EG Raum B.005,

Fensterbankmaße:
Breite 230 mm, Länge '6800' mm, Stärke 24 mm

Befestigung Fensterbank/Konsolbrettmaße:
Höhe 160 mm, Länge 1730 + 2730 mm,  Stärke 30 mm

Plannummer:
AA5D BN-- 693-V1 Fensterbänke Nordseite Brüstungskanal
Menge: 1,000 St

**02.01.90 Herstellen, liefern und einbauen von inneren Fensterbänken 925 cm**
*** gemäß Ausführungsbeschreibung 1
jedoch als durchlaufendes Element über alle 3 Fenster.
Das Konsolenbrett soll nur in den Heizkörpernischen angebracht und mit 24 mm Stärke ausgeführt werden.

Einbauort:
EG Raum B.016,
1.OG Raum B.119
2.OG Raum B.217

Fensterbankmaße:
Breite ca. 380 mm, Länge ca. '8000' mm, Stärke 24 mm

Befestigung Fensterbank/Konsolbrettmaße:
Höhe ca. 120 mm, Länge 3x ca. 2350 mm, Stärke 24 mm

Plannummer:
AA5D BN-- 692-V1 Fensterbänke Nordseite Neubau
Menge: 3,000 St

**02.01.100 Herstellen, liefern und einbauen von inneren Fensterbänken 105 cm**
*** gemäß Ausführungsbeschreibung 1
jedoch aus feuchtebeständiger, lackierfähiger mitteldichter Holzfaserplatte (MDF.H) gemäß DIN EN 622-5, für den Einsatz in WC- und Sanitärräumen.

Ohne Konsolenbrett.

Sämtliche sichtbaren Oberflächen und Kanten mit einem mehrschichtigen Lacksystem, bestehend aus geeigneter Grundierung, Füller und deckender Schlussbeschichtung, versehen.

Lackierung deckend,
Farbton im NCS-Farbsystem nach Wahl AG, einschließlich intensiver und hochgesättigter Farbtöne.

Einbauort: WC´s Zwischenpodest
UG Raum B.-120,
EG Raum B.019,
1.OG Raum B.122

Fensterbankmaße:
Breite 160 mm, Länge '1050' mm, Stärke 25 mm
Menge: 3,000 St

**02.01.110 Herstellen, liefern und einbauen von inneren Fensterbänken 180 cm**
*** gemäß Ausführungsbeschreibung 1
jedoch aus feuchtebeständiger, hochwertig lackierfähiger mitteldichter Holzfaserplatte (MDF.H) gemäß DIN EN 622-5, für den Einsatz in WC- und Sanitärräumen.

Ohne Konsolenbrett.

Sämtliche sichtbaren Oberflächen und Kanten mit einem mehrschichtigen Lacksystem, bestehend aus geeigneter Grundierung, Füller und deckender Schlussbeschichtung, versehen.

Lackierung deckend,
Farbton im NCS-Farbsystem nach Wahl AG, einschließlich intensiver und hochgesättigter Farbtöne.

Einbauort: WC´s Zwischenpodest
UG Raum B.-121,
EG Raum B.020,
1.OG Raum B.123

Fensterbankmaße:
Breite 370 mm, Länge '1800' mm, Stärke 25 mm
Menge: 3,000 St

**02.01.120 Ausschnitte für ELT Dosen 68 mm**
Einmessen und passgenaues Herstellen von Ausschnitten im Konsolenbrett,
für bauseits gesetzte Elektro-Unterputzdosen in der Brüstung.

Durchmesser 68 mm
Menge: 75,000 Stk

**02.01.130 Auschnitt / Fräsung für Luftauslass Heizkörper**
Ausschnitte / Fräsungen in Fensterbänken, an denen ein Brüstungskanal befestigt wird, als Luftauslass über Heizkörper,

Es sollen je 3 parallele Schlitze ausgefräst werden mit einer Breite von je 15 mm.
Länge der Fräsungen in Einzellängen von max. 30 cm,

Abrechnung je Laufmeter, bestehend aus 3 Schlitzen
Ausführung gemäß Zeichnung

Plannummer:
AA5D BN-- 693-V1 Fensterbänke Nordseite Brüstungskanal
Menge: 15,000 m

**02.01.140 Elastische Anschlussfugen**
Herstellen der elastischen Anschlussfugen zwischen Innenfensterbänken und angrenzenden Fensterrahmen sowie verputzten bzw. beschichteten Wandflächen.

Anschluss Fensterbank an Fensterrahmen: Neutralvernetzendes Silikon, dauerelastisch,
Farbton nach Wahl AG.

Anschluss Fensterbank an Wand / Putz:
Überstreichbarer Acryl-Fugendichtstoff,
Farbton nach Wahl AG

Fugen gleichmäßig und sauber abziehen.
Menge: 140,000 m

**02.01.150 Schwerlast-Stahlwinkel**
Liefern und Montieren zusätzlicher, sichtbar angeordneter Tragkonsolen / L-Winkel aus Stahl zur Abstützung weit auskragender Fensterbänke im Bereich von Heizkörpernischen.

Oberfläche pulverbeschichtet,
Farbton nach RAL nach Wahl des AG.

Einschließlich aller erforderlichen Befestigungsmittel zur fachgerechten Verankerung im tragfähigen Untergrund sowie Befestigung der Fensterbank auf den Konsole

Maße LxHxB
ca. 120 x 120 x 20

Abrechnung je Stück Stahlwinkel
Menge: 70,000 m

#### Bereich 02.02 Fensterbänke Südseite

**Ausführungsbeschreibung 2 Ausführung Fensterbänke Südseite**
*Ausführung Fensterbänke Südseite*
Fensterbank:
Innenfensterbank aus Birke Multiplex Sperrholz,
Materialstärke 24 mm, beidseitig mit HPL belegt, Vorderkante und Ecken abgerundet, Multiplex Kante sichtbar, transparent lackiert, seitlicher Anschluss jeweils mit Ausklinkungen,
HPL Struktur und Farbe nach Wahl AG

Befestigung:
Befestigung durch Konsolenbrett/Plattenstreifen an Brüstung geschraubt,
Sichtbare Schraubenköpfe mit Kunststoffabdeckung in Farbe des HPL, Untergrund Gipskarton,
Konsolenbrett aus Birke Multiplex Sperrholz,
Materialstärke 30 mm, beidseitig mit HPL belegt, Kante unten sichtbar, transparent lackiert,
HPL Struktur und Farbe nach Wahl AG.
Die Fensterbank soll mit dem Konsolenbrett mit nicht sichtbaren Befestigungsmittel verbunden werden
Die Fensterbänke mit je ca. 250 cm Länge werden mit geeigneten Verbindungsmitteln aneinandergestoßen. Die Position der Stöße orientiert sich an den vorhandenen Fensterstößen.

Ausführung gemäß Zeichnung

**02.02.10 Herstellen, liefern und einbauen von inneren Fensterbänken 585 cm**
*** gemäß Ausführungsbeschreibung 2
Einbauort:
1.OG Raum B.114, B.116

Fensterbankmaße:
Breite 240 mm, Länge '5850' mm, Stärke 24 mm

Befestigung Fensterbank/Konsolbrettmaße:
Höhe 120 mm, Länge 5850 mm, Stärke 30 mm

Plannummer:
AA5D BS-- 691-V1 Fensterbänke Südseite
Menge: 2,000 St

**02.02.20 Herstellen, liefern und einbauen von inneren Fensterbänken 785 cm**
*** gemäß Ausführungsbeschreibung 2
Einbauort:
1.OG Raum B.115,
2.OG Raum B.215

Fensterbankmaße:
Breite 240 mm, Länge '7850' mm, Stärke 24 mm

Befestigung Fensterbank/Konsolbrettmaße:
Höhe 120 mm, Länge 7850 mm, Stärke 30 mm

Plannummer:
AA5D BS-- 691-V1 Fensterbänke Südseite
Menge: 2,000 St

**02.02.30 Herstellen, liefern und einbauen von inneren Fensterbänken 965 cm**
*** gemäß Ausführungsbeschreibung 2
Einbauort:
UG Raum B.-116,

Fensterbankmaße:
Breite 310 mm, Länge '9650' mm, Stärke 24 mm

Befestigung Fensterbank/Konsolbrettmaße:
Höhe 120 mm, Länge 9650 mm,  Stärke 30 mm

Plannummer:
AA5D BS-- 691-V1 Fensterbänke Südseite
Menge: 1,000 St

**02.02.40 Herstellen, liefern und einbauen von inneren Fensterbänken 980 cm**
*** gemäß Ausführungsbeschreibung 2
Einbauort:
EG Raum B. 015,
1.OG Raum B.108, B.110, B.111
2.OG Raum B.209, B.211

Fensterbankmaße:
Breite 240 mm, Länge '9800' mm, Stärke 24 mm

Befestigung Fensterbank/Konsolbrettmaße:
Höhe 120 mm, Länge 9800 mm, Stärke 30 mm

Plannummer:
AA5D BS-- 691-V1 Fensterbänke Südseite
Menge: 6,000 St

**02.02.50 Herstellen, liefern und einbauen von inneren Fensterbänken 985 cm**
*** gemäß Ausführungsbeschreibung 2
Einbauort:
1.OG Raum B.109,
2.OG Raum B.210, B.216

Fensterbankmaße:
Breite 240 mm, Länge '9850' mm, Stärke 24 mm

Befestigung Fensterbank/Konsolbrettmaße:
Höhe 120 mm, Länge 9850 mm, Stärke 30 mm

Plannummer:
AA5D BS-- 691-V1 Fensterbänke Südseite
Menge: 3,000 St

**02.02.60 Herstellen, liefern und einbauen von inneren Fensterbänken 1190 cm**
*** gemäß Ausführungsbeschreibung 2
Einbauort:
2.OG Raum B.212

Fensterbankmaße:
Breite 240 mm, Länge '11900' mm, Stärke 24 mm

Befestigung Fensterbank/Konsolbrettmaße:
Höhe 120 mm, Länge 11900 mm, Stärke 30 mm

Plannummer:
AA5D BS-- 691-V1 Fensterbänke Südseite
Menge: 1,000 St

**02.02.80 Elastische Anschlussfugen**
Herstellen der elastischen Anschlussfugen zwischen Innenfensterbänken und angrenzenden Fensterrahmen sowie verputzten bzw. beschichteten Wandflächen.

Anschluss Fensterbank an Fensterrahmen: Neutralvernetzendes Silikon, dauerelastisch,
Farbton nach Wahl AG.

Anschluss Fensterbank an Wand / Putz:
Überstreichbarer Acryl-Fugendichtstoff,
Farbton nach Wahl AG

Fugen gleichmäßig und sauber abziehen.
Menge: 140,000 m

#### Bereich 02.03 Fensterbänke Westseite

**Ausführungsbeschreibung 3 Ausführung Fensterbänke Westseite**
*Ausführung Fensterbänke Westseite*
Fensterbank:
Innenfensterbank aus Birke Multiplex Sperrholz,
Materialstärke 24 mm, beidseitig mit HPL belegt, Vorderkante und Ecken abgerundet, Multiplex Kante sichtbar, transparent lackiert, seitlicher Anschluss jeweils mit Ausklinkungen,
HPL Struktur und Farbe nach Wahl AG

Befestigung:
Befestigung durch Konsolenbrett/Plattenstreifen an Brüstung geschraubt,
Sichtbare Schraubenköpfe mit Kunststoffabdeckung in Farbe des HPL, Untergrund Mauerwerk,
Konsolenbrett aus Birke Multiplex Sperrholz,
Materialstärke beidseitig mit HPL belegt, Kante unten sichtbar, transparent lackiert,
HPL Struktur und Farbe nach Wahl AG.

Die Fensterbank soll mit dem Konsolenbrett mit nicht sichtbaren Befestigungsmittel verbunden werden.

Die Fensterbank besteht aufgrund der Länge aus zwei Teilen und wird mit geeigneten Verbindungsmitteln aneinandergestoßen. Die Position des Stoßes orientiert sich an dem Fenster.

**02.03.10 Herstellen, liefern und einbauen von inneren Fensterbänken 305 cm**
*** gemäß Ausführungsbeschreibung 3
Einbauort:
2.OG Raum B.216

Fensterbankmaße:
Breite 210 mm, Länge '3050' mm, Stärke 24 mm

Befestigung Fensterbank/Konsolbrettmaße:
Höhe 120 mm, Länge 3050 mm, Stärke 30 mm
Menge: 1,000 St

**02.03.20 Elastische Anschlussfugen**
Herstellen der elastischen Anschlussfugen zwischen Innenfensterbänken und angrenzenden Fensterrahmen sowie verputzten bzw. beschichteten Wandflächen.

Anschluss Fensterbank an Fensterrahmen: Neutralvernetzendes Silikon, dauerelastisch,
Farbton nach Wahl AG.

Anschluss Fensterbank an Wand / Putz:
Überstreichbarer Acryl-Fugendichtstoff,
Farbton nach Wahl AG

Fugen gleichmäßig und sauber abziehen.
Menge: 4,000 m

### Titel 03 Stundenlohnarbeiten

**03.10 Vorarbeiter-in sämtliche Kosten/Zuschläge**
STLB-Bau 2025-04 091
Stundenlohnarbeiten durch Vorarbeiter/-in
der Verrechnungssatz für die jeweilige Arbeitskraft umfasst sämtliche Aufwendungen wie Lohn- und Gehaltskosten, Lohn- und Gehaltsnebenkosten, Zuschläge, lohngebundene und lohnabhängige Kosten, sonstige Sozialkosten, Gemeinkosten, Wagnis und Gewinn.
Menge: 20,000 h

**03.20 Baufacharbeiter-in sämtliche Kosten/Zuschläge**
STLB-Bau 2025-04 091
Stundenlohnarbeiten durch Baufacharbeiter/-in
der Verrechnungssatz für die jeweilige Arbeitskraft umfasst sämtliche Aufwendungen wie Lohn- und Gehaltskosten, Lohn- und Gehaltsnebenkosten, Zuschläge, lohngebundene und lohnabhängige Kosten, sonstige Sozialkosten, Gemeinkosten, Wagnis und Gewinn.
Menge: 20,000 h

**03.30 Bauhelfer/-in sämtliche Kosten/Zuschläge**
STLB-Bau 2026-04 091
Stundenlohnarbeiten durch Bauhelfer/-in
der Verrechnungssatz für die jeweilige Arbeitskraft umfasst sämtliche Aufwendungen wie Lohn- und Gehaltskosten, Lohn- und Gehaltsnebenkosten, Zuschläge, lohngebundene und lohnabhängige Kosten, sonstige Sozialkosten, Gemeinkosten, Wagnis und Gewinn.
Menge: 20,000 h
